# Colector para calefacción por suelo radiante, para industria y sector terciario

- Propiedad del archivo: CYPE INGENIEROS, S.A.
- Formato: FIEBDC-3/2002
- Divisa: EUR
- Costes indirectos: 3.00 %
- IVA: 21.00 %

## I Instalaciones

### IC Calefacción, refrigeración, climatización y A.C.S.

#### ICE Emisores por agua para calefacción y refrigeración

**ICE101** Ud Colector para calefacción por suelo radiante, para industria y sector terciario.
Colector modular, de poliamida, de 1 1/2" de diámetro, modelo Magna "UPONOR IBERIA", para 4 circuitos, conjunto de accesorios para formación de colector modular, modelo Magna K1, racores hembra de 20 mm x 3/4" eurocono, modelo Vario, curvatubos de plástico, modelo Multi, conjunto de dos válvulas de esfera para cierre del circuito del colector de 1 1/2" de diámetro, modelo Magna. Totalmente montado, conexionado y probado.
Incluye: Replanteo del emplazamiento del colector. Colocación del colector. Conexión de las tuberías al colector. Conexión del colector a la red de distribución interior o a la caldera. Realización de pruebas de servicio.
Criterio de medición de proyecto: Número de unidades previstas, según documentación gráfica de Proyecto.
Criterio de medición de obra: Se medirá el número de unidades realmente ejecutadas según especificaciones de Proyecto.

| Código | Ud | Descripción | Rendimiento | Precio | Importe |
|---|---|---|---|---|---|
| mt37alu121d | Ud | Conjunto de accesorios para formación de colector modular, modelo Magna K1 de 1 1/2" de diámetro, "UPONOR IBERIA", formado por dos soportes largos de pared, dos soportes cortos de pared, dos llaves de llenado de latón, dos termómetros, un manómetro, dos tapones terminales y material de montaje, "UPONOR IBERIA". (material) | 1.000 | 254.79 | 254.79 |
| mt37alu125da | Ud | Colector modular, de poliamida, de 1 1/2" de diámetro, modelo Magna "UPONOR IBERIA", para 4 circuitos. (material) | 1.000 | 513.72 | 513.72 |
| mt37alu005t | Ud | Racor hembra de 20 mm x 3/4" eurocono, modelo Vario "UPONOR IBERIA". (material) | 8.000 | 10.82 | 86.56 |
| mt37alu085d | Ud | Conjunto de dos válvulas de esfera para cierre del circuito del colector de 1 1/2" de diámetro, modelo Magna "UPONOR IBERIA". (material) | 1.000 | 228.64 | 228.64 |
| mt37alu016g | Ud | Curvatubos de plástico, modelo Multi "UPONOR IBERIA". (material) | 8.000 | 2.80 | 22.40 |
| mo004 | h | Oficial 1ª calefactor. (mano de obra) | 1.600 | 22.74 | 36.38 |
| mo103 | h | Ayudante calefactor. (mano de obra) | 1.600 | 20.98 | 33.57 |
| % | % | Costes directos complementarios | 2 % | 1176.06 | 23.52 |
|  |  | Costes directos |  |  | 1199.58 |
