# Rociador automático oculto

- Propiedad del archivo: CYPE INGENIEROS, S.A.
- Formato: FIEBDC-3/2002
- Divisa: EUR
- Costes indirectos: 3.00 %
- IVA: 21.00 %

## I Instalaciones

### IF Fontanería

#### IFO Protección contra incendios para viviendas

**IFO030** Ud Rociador automático oculto, residencial, respuesta rápida, con ampolla fusible, rotura a 74°C, deflector y cuerpo del rociador de bronce, de 1/2" DN 15 mm de diámetro de rosca, coeficiente de descarga K de 70 (métrico), modelo PSS "UPONOR IBERIA", con tapa de latón, rotura a 57°C de la soldadura eutéctica para la liberación de la tapa, acabado blanco, modelo PSS.
Suministro e instalación de rociador automático oculto, residencial, respuesta rápida, con ampolla fusible, fusible con soldadura de berilio-níquel, pintado de negro, con mecanismo de palanca simétrica, rotura a 74°C, deflector y cuerpo del rociador de bronce, de 1/2" DN 15 mm de diámetro de rosca, coeficiente de descarga K de 70 (métrico), modelo PSS "UPONOR IBERIA", ensayado por UL (Underwriters Laboratories), con tapa de latón, rotura a 57°C de la soldadura eutéctica para la liberación de la tapa, acabado blanco, modelo PSS. Incluso accesorios y piezas especiales para conexión a red de distribución de agua. Totalmente montado, conexionado y probado.
Incluye: Replanteo de la situación del rociador, coordinado con el resto de instalaciones o elementos que puedan tener interferencias. Conexión a la red de distribución de agua.
Criterio de medición de proyecto: Número de unidades previstas, según documentación gráfica de Proyecto.
Criterio de medición de obra: Se medirá el número de unidades realmente ejecutadas según especificaciones de Proyecto.

| Código | Ud | Descripción | Rendimiento | Precio | Importe |
|---|---|---|---|---|---|
| mt41upo011d | Ud | Rociador automático oculto, residencial, respuesta rápida, con ampolla fusible, fusible con soldadura de berilio-níquel, pintado de negro, con mecanismo de palanca simétrica, rotura a 74°C, deflector y cuerpo del rociador de bronce, de 1/2" DN 15 mm de diámetro de rosca, coeficiente de descarga K de 70 (métrico), modelo PSS "UPONOR IBERIA", ensayado por UL (Underwriters Laboratories). (material) | 1.000 | 37.50 | 37.50 |
| mt41upo016d | Ud | Tapa de latón, rotura a 57°C de la soldadura eutéctica para la liberación de la tapa, acabado blanco, modelo PSS "UPONOR IBERIA", ajuste del descuelgue de hasta 1/2" para facilitar la instalación, para rociador automático oculto. (material) | 1.000 | 18.50 | 18.50 |
| mt37tpu530g | Ud | Te con salida roscada hembra, de plástico (PPSU), de 25 mm x 1/2" x 25 mm, "UPONOR IBERIA", sistema de unión Quick and Easy. (material) | 1.000 | 9.22 | 9.22 |
| mo008 | h | Oficial 1ª fontanero. (mano de obra) | 0.251 | 17.82 | 4.47 |
| mo107 | h | Ayudante fontanero. (mano de obra) | 0.251 | 16.10 | 4.04 |
| % | % | Costes directos complementarios | 2 % | 73.73 | 1.47 |
|  |  | Costes directos |  |  | 75.20 |
