# Colector para calefacción por suelo radiante, para industria y sector terciario

- Propiedad del archivo: CYPE Ingenieros S.A.
- Formato: FIEBDC-3/2016
- Programa: Generador de precios de la construcción. CYPE Ingenieros, S.A.
- Fecha: 20/05/2024
- Divisa: EUR
- Costes indirectos: 3 %
- IVA: 21 %

## I Instalaciones

### IC Calefacción, refrigeración, climatización y A.C.S.

#### ICE Emisores por agua para calefacción y refrigeración

**ICE101** Ud Colector para calefacción por suelo radiante, para industria y sector terciario.
Colector modular, de poliamida, de 1 1/2" de diámetro, modelo Magna "UPONOR IBERIA", para 4 circuitos, conjunto de accesorios para formación de colector modular, modelo Magna K1, racores hembra de 20 mm x 3/4" eurocono, modelo Vario, curvatubos de plástico, modelo Multi, conjunto de dos válvulas de esfera para cierre del circuito del colector de 1 1/2" de diámetro, modelo Magna. Totalmente montado, conexionado y probado.
Incluye: Replanteo del emplazamiento del colector. Colocación del colector. Conexión de las tuberías al colector. Conexión del colector a la red de distribución interior o a la caldera. Realización de pruebas de servicio.
Criterio de medición de proyecto: Número de unidades previstas, según documentación gráfica de Proyecto.
Criterio de medición de obra: Se medirá el número de unidades realmente ejecutadas según especificaciones de Proyecto.

| Código | Ud | Descripción | Rendimiento | Precio | Importe |
|---|---|---|---|---|---|
| mt37alu121d | Ud | Conjunto de accesorios para formación de colector modular, modelo Magna K1 de 1 1/2" de diámetro, "UPONOR IBERIA", formado por dos soportes largos de pared, dos soportes cortos de pared, dos llaves de llenado de latón, dos termómetros, un manómetro, dos tapones terminales y material de montaje, "UPONOR IBERIA". (material) | 1 | 254.79 | 254.790 |
| mt37alu125da | Ud | Colector modular, de poliamida, de 1 1/2" de diámetro, modelo Magna "UPONOR IBERIA", para 4 circuitos. (material) | 1 | 513.72 | 513.720 |
| mt37alu005t | Ud | Racor hembra de 20 mm x 3/4" eurocono, modelo Vario "UPONOR IBERIA". (material) | 8 | 10.82 | 86.560 |
| mt37alu085d | Ud | Conjunto de dos válvulas de esfera para cierre del circuito del colector de 1 1/2" de diámetro, modelo Magna "UPONOR IBERIA". (material) | 1 | 228.64 | 228.640 |
| mt37alu016g | Ud | Curvatubos de plástico, modelo Multi "UPONOR IBERIA". (material) | 8 | 2.8 | 22.400 |
| mo004 | h | Oficial 1ª calefactor. (mano de obra) | 1.6 | 22.74 | 36.384 |
| mo103 | h | Ayudante calefactor. (mano de obra) | 1.6 | 20.98 | 33.568 |
| % | % | Costes directos complementarios | 2 % | 1176.062 | 23.521 |
|  |  | Costes directos |  |  | 1199.583 |

Residuos:
- colocación: mt37alu125da Colector modular, de poliamida, de 1 1/2" de diámetro, modelo Magna "UPONOR IBERIA", para 4 circuitos; factor de residuo 0.0165

## Recursos

**mt37alu121d** Ud Conjunto de accesorios para formación de colector modular
Datos técnicos: Coste energético 0.046 MJ; Emisión de CO2 0.073 kg
Residuos:
- embalaje: re150101 Envases de papel y cartón. (componente de residuo); rendimiento 0.086 kg; Código LER 15 01 01; Masa del elemento 1 kg; Volumen 0.001333 m3

**mt37alu125da** Ud Colector modular, de poliamida, de 1 1/2" de diámetro, modelo Magna "UPONOR IBERIA", para 4 circuitos
Datos técnicos: Coste energético 39.743 MJ; Emisión de CO2 2.008 kg; Código LER 17 02 03; Masa del elemento 0.41 kg; Volumen 0.000683 m3
Residuos:
- embalaje: re150101 Envases de papel y cartón; rendimiento 0.042 kg

**mt37alu005t** Ud Racor hembra de 20 mm x 3/4" eurocono, modelo Vario "UPONOR IBERIA"
Datos técnicos: Coste energético 41.153 MJ; Emisión de CO2 2.822 kg
Residuos:
- embalaje: re150101 Envases de papel y cartón; rendimiento 0.072 kg

**mt37alu085d** Ud Conjunto de dos válvulas de esfera para cierre del circuito del colector de 1 1/2" de diámetro
Datos técnicos: Coste energético 254.811 MJ; Emisión de CO2 17.183 kg
Residuos:
- embalaje: re150101 Envases de papel y cartón; rendimiento 0.086 kg
