# Sistema de calefacción y refrigeración por techo radiante

- Propiedad del archivo: CYPE INGENIEROS, S.A.
- Formato: FIEBDC-3/2002
- Divisa: EUR
- Costes indirectos: 3.00 %
- IVA: 21.00 %

## I Instalaciones

### IC Calefacción, refrigeración, climatización y A.C.S.

#### ICE Emisores por agua para calefacción y refrigeración

**ICE030** m² Sistema de calefacción y refrigeración por techo radiante.
Sistema Renovis de calefacción y refrigeración por techo radiante, "UPONOR IBERIA", compuesto por paneles radiantes de yeso laminado, con circuitos integrados de tubo de polietileno reticulado (PE-Xa) con barrera de oxígeno, de 9,9 mm de diámetro y 1,1 mm de espesor, de 800x625x15 mm, modelo Renovis Extra y tubería de distribución formada por tubo de polietileno reticulado (PE-Xa), de 5 capas según el método UAX, con barrera de oxígeno (EVOH) y capa de protección de polietileno (PE) modificado, de 20 mm de diámetro exterior y 2 mm de espesor, modelo Comfort Pipe PLUS. Incluso elementos de montaje y demás accesorios necesarios para su correcto funcionamiento. Totalmente montado, conexionado y probado.
Incluye: Replanteo de los ejes de la estructura metálica. Nivelación y atornillado de los perfiles de la estructura metálica. Colocación y atornillado de los paneles. Tratamiento de juntas. Replanteo de la tubería de distribución. Colocación y fijación de la tubería. Conexionado de los paneles con la tubería de distribución y entre ellos. Conexionado de la tubería de distribución con el colector. Realización de pruebas de servicio.
Criterio de medición de proyecto: Superficie útil, medida según documentación gráfica de Proyecto.
Criterio de medición de obra: Se medirá la superficie realmente ejecutada según especificaciones de Proyecto.

| Código | Ud | Descripción | Rendimiento | Precio | Importe |
|---|---|---|---|---|---|
| mt12psg050c | m | Maestra 60/27 de chapa de acero galvanizado, de 60 mm de anchura, según UNE-EN 14195. (material) | 3.200 | 0.84 | 2.69 |
| mt38etu200h | m² | Panel radiante de yeso laminado, con circuito integrado de tubo de polietileno reticulado (PE-Xa) con barrera de oxígeno, de 9,9 mm de diámetro y 1,1 mm de espesor, de 800x625x15 mm, modelo Renovis Extra "UPONOR IBERIA", para sistema Renovis de calefacción y refrigeración por pared y techo radiante, para fijación con tornillos sobre estructura metálica. (material) | 1.000 | 200.21 | 200.21 |
| mt38etu210a | Ud | Tornillo para la fijación de panel de sistema de calefacción y refrigeración por pared y techo radiante a estructura metálica, de 33 mm de longitud. (material) | 15.000 | 0.04 | 0.60 |
| mt38etu211a | m | Cinta para juntas entre paneles de sistema de calefacción y refrigeración por pared y techo radiante. (material) | 0.450 | 24.67 | 11.10 |
| mt38etu212a | kg | Mortero para juntas entre paneles de sistema de calefacción y refrigeración por pared y techo radiante. (material) | 0.700 | 29.49 | 20.64 |
| mt38etu108b | Ud | Te de latón, de 20x9,9x20 mm, "UPONOR IBERIA", sistema de unión Quick and Easy, incluso anillos. (material) | 1.000 | 14.83 | 14.83 |
| mt37tpu012z | m | Tubo de polietileno reticulado (PE-Xa), de 5 capas según el método UAX, con barrera de oxígeno (EVOH) y capa de protección de polietileno (PE) modificado, de 20 mm de diámetro exterior y 2 mm de espesor, modelo Comfort Pipe PLUS "UPONOR IBERIA", según UNE-EN ISO 15875-2. (material) | 0.100 | 3.55 | 0.36 |
| mo004 | h | Oficial 1ª calefactor. (mano de obra) | 0.218 | 22.74 | 4.96 |
| mo103 | h | Ayudante calefactor. (mano de obra) | 0.218 | 20.98 | 4.57 |
| % | % | Costes directos complementarios | 2 % | 259.96 | 5.20 |
|  |  | Costes directos |  |  | 265.16 |
