# Colector para calefacción y refrigeración por suelo radiante, para una zona

- Propiedad del archivo: CYPE INGENIEROS, S.A.
- Formato: FIEBDC-3/2002
- Divisa: EUR
- Costes indirectos: 3.00 %
- IVA: 21.00 %

## I Instalaciones

### IC Calefacción, refrigeración, climatización y A.C.S.

#### ICE Emisores por agua para calefacción y refrigeración

**ICE102** Ud Colector para calefacción y refrigeración por suelo radiante, para una zona.
Grupo de impulsión mezclador para pequeñas instalaciones de climatización por suelo y pared radiante, compatible con instalación existente de radiadores, modelo Fluvia T Push-12 WL-G "UPONOR IBERIA", con cabezal electrotérmico de 230 V, termostato inalámbrico y receptor de señales y bomba de circulación Grundfos Xylem Phyd, racores de conexión de derivaciones a colector, adaptadores para conexión de tuberías de PEX a tuberías de cobre. Totalmente montado, conexionado y probado.
Incluye: Replanteo del emplazamiento del colector. Colocación del colector. Conexión de las tuberías al colector. Conexión del colector a la red de distribución interior o a la caldera. Realización de pruebas de servicio.
Criterio de medición de proyecto: Número de unidades previstas, según documentación gráfica de Proyecto.
Criterio de medición de obra: Se medirá el número de unidades realmente ejecutadas según especificaciones de Proyecto.

| Código | Ud | Descripción | Rendimiento | Precio | Importe |
|---|---|---|---|---|---|
| mt38gpu055d | Ud | Grupo de impulsión mezclador para pequeñas instalaciones de climatización por suelo y pared radiante, compatible con instalación existente de radiadores, modelo Fluvia T Push-12 WL-G "UPONOR IBERIA", con cabezal electrotérmico de 230 V, termostato inalámbrico y receptor de señales y bomba de circulación Grundfos Xylem Phyd. (material) | 1.000 | 891.00 | 891.00 |
| mt38acu054b | Ud | Racor hembra de 16 mm x 3/4", "UPONOR IBERIA". (material) | 2.000 | 18.67 | 37.34 |
| mt38acu053b | Ud | Adaptador para conexión de tubería de PEX de 16 mm de diámetro a tubería de cobre de 15 mm de diámetro, "UPONOR IBERIA". (material) | 2.000 | 4.96 | 9.92 |
| mo004 | h | Oficial 1ª calefactor. (mano de obra) | 0.871 | 22.74 | 19.81 |
| mo103 | h | Ayudante calefactor. (mano de obra) | 0.871 | 20.98 | 18.27 |
| % | % | Costes directos complementarios | 2 % | 976.34 | 19.53 |
|  |  | Costes directos |  |  | 995.87 |
