# Colector para calefacción y refrigeración por techo radiante

- Propiedad del archivo: CYPE INGENIEROS, S.A.
- Formato: FIEBDC-3/2002
- Divisa: EUR
- Costes indirectos: 3.00 %
- IVA: 21.00 %

## I Instalaciones

### IC Calefacción, refrigeración, climatización y A.C.S.

#### ICE Emisores por agua para calefacción y refrigeración

**ICE103** Ud Colector para calefacción y refrigeración por techo radiante.
Colector premontado de poliamida reforzada, modelo Vario M "UPONOR IBERIA", para 4 circuitos, compuesto de conexiones principales de 1", derivaciones de 3/4", termómetros, purgadores manuales, llave de llenado, llave de vaciado, caudalímetros, tapones terminales y soportes, válvulas de esfera para cierre del circuito del colector, modelo Vario, racores hembra de 20 mm x 3/4" eurocono, modelo Vario. Totalmente montado, conexionado y probado.
Incluye: Replanteo del emplazamiento del colector. Colocación del colector. Conexión de las tuberías al colector. Conexión del colector a la red de distribución interior o a la caldera. Realización de pruebas de servicio.
Criterio de medición de proyecto: Número de unidades previstas, según documentación gráfica de Proyecto.
Criterio de medición de obra: Se medirá el número de unidades realmente ejecutadas según especificaciones de Proyecto.

| Código | Ud | Descripción | Rendimiento | Precio | Importe |
|---|---|---|---|---|---|
| mt37alu009J | Ud | Colector premontado de poliamida reforzada, modelo Vario M "UPONOR IBERIA", para 4 circuitos, compuesto de conexiones principales de 1", derivaciones de 3/4", termómetros, purgadores manuales, llave de llenado, llave de vaciado, caudalímetros, tapones terminales y soportes. (material) | 1.000 | 411.50 | 411.50 |
| mt37alu005t | Ud | Racor hembra de 20 mm x 3/4" eurocono, modelo Vario "UPONOR IBERIA". (material) | 8.000 | 10.82 | 86.56 |
| mt37alu082d | Ud | Válvula de esfera para cierre del circuito del colector de 1" de diámetro, modelo Vario "UPONOR IBERIA". (material) | 2.000 | 39.54 | 79.08 |
| mo004 | h | Oficial 1ª calefactor. (mano de obra) | 1.742 | 22.74 | 39.61 |
| mo103 | h | Ayudante calefactor. (mano de obra) | 1.742 | 20.98 | 36.55 |
| % | % | Costes directos complementarios | 2 % | 653.30 | 13.07 |
|  |  | Costes directos |  |  | 666.37 |
