# Sonda geotérmica vertical

- Propiedad del archivo: CYPE INGENIEROS, S.A.
- Formato: FIEBDC-3/2002
- Divisa: EUR
- Costes indirectos: 3.00 %
- IVA: 21.00 %

## I Instalaciones

### IC Calefacción, refrigeración, climatización y A.C.S.

#### ICU Geotermia

**ICU010** Ud Sonda geotérmica vertical.
Sonda geotérmica para instalación vertical, de 50 m de longitud y 96 mm de diámetro, formada por un tubo de polietileno de alta densidad (PE 100) de 32 mm de diámetro y 2,9 mm de espesor, SDR11, y un pie con forma de V, al que se sueldan los tubos, peso de la sonda 123,75 kg, temperatura de trabajo entre -20°C y 30°C, suministrada en rollos, con tubo de inyección, distanciadores para tubos y mortero preparado de bentonita y cemento.
Criterio de medición de proyecto: Número de unidades previstas, según documentación gráfica de Proyecto.
Criterio de medición de obra: Se medirá el número de unidades realmente ejecutadas según especificaciones de Proyecto.

| Código | Ud | Descripción | Rendimiento | Precio | Importe |
|---|---|---|---|---|---|
| mt37sge025aa | Ud | Sonda geotérmica para instalación vertical, de 50 m de longitud y 96 mm de diámetro, formada por un tubo de polietileno de alta densidad (PE 100) de 32 mm de diámetro y 2,9 mm de espesor, SDR11, y un pie con forma de V, al que se sueldan los tubos, peso de la sonda 123,75 kg, temperatura de trabajo entre -20°C y 30°C, suministrada en rollos. (material) | 1.000 | 293.25 | 293.25 |
| mt37sge030a | m | Tubo de inyección, de polietileno de alta densidad (PEAD/HDPE), de 25 mm de diámetro exterior y 2,3 mm de espesor, para relleno de sonda geotérmica vertical. (material) | 52.000 | 1.43 | 74.36 |
| mt37sge060a | Ud | Distanciador para tubos, 2x32 mm, con orificio central de 45 mm de diámetro para guiado del tubo de inyección, para sonda geotérmica vertical. (material) | 7.000 | 5.06 | 35.42 |
| mt08var100a | kg | Mortero preparado de bentonita y cemento, de conductividad térmica mínima 2,35 W/(mK), baja permeabilidad al agua, resistente a heladas, densidad 1800 kg/m³, resistencia mecánica a compresión 10 N/mm², para inyección y relleno de sonda geotérmica vertical. (material) | 900.000 | 1.05 | 945.00 |
| mo004 | h | Oficial 1ª calefactor. (mano de obra) | 1.565 | 22.74 | 35.59 |
| mo103 | h | Ayudante calefactor. (mano de obra) | 1.565 | 20.98 | 32.83 |
| % | % | Costes directos complementarios | 2 % | 1416.45 | 28.33 |
|  |  | Costes directos |  |  | 1444.78 |
