# Centralita para grupo de impulsión para colector

- Propiedad del archivo: CYPE Ingenieros S.A.
- Formato: FIEBDC-3/2016
- Programa: Generador de precios de la construcción. CYPE Ingenieros, S.A.
- Fecha: 03/10/2024
- Divisa: EUR
- Costes indirectos: 3 %
- IVA: 21 %

## I Instalaciones

### IC Calefacción, refrigeración, climatización y A.C.S.

#### ICE Emisores por agua para calefacción y refrigeración

**ICE162** Ud Centralita para grupo de impulsión para colector.
Sistema para control de la temperatura del agua de impulsión por accionamiento de la válvula motorizada de 3 vías, control de la caldera, de la producción de A.C.S. y de la bomba de circulación y programación semanal con 9 horarios preconfigurados y 4 horarios de libre programación, en instalaciones de calefacción, modelo Smatrix Move H X-157 Wired "UPONOR IBERIA", formado por centralita de control, sonda de temperatura de impulsión y sonda de temperatura exterior, termostato digital programable, modelo Smatrix Wave T-168 RAL 9016, antena para conexión vía radio de la centralita de control con los termostatos, modelo SPI Smatrix Move PLUS A-155. Totalmente montada, conexionada y probada.
Incluye: Colocación, fijación y conexionado eléctrico y de comunicación con todos los elementos que lo demanden en la instalación.
Criterio de medición de proyecto: Número de unidades previstas, según documentación gráfica de Proyecto.
Criterio de medición de obra: Se medirá el número de unidades realmente ejecutadas según especificaciones de Proyecto.

| Código | Ud | Descripción | Rendimiento | Precio | Importe |
|---|---|---|---|---|---|
| mt38esu058d | Ud | Sistema para control de la temperatura del agua de impulsión por accionamiento de la válvula motorizada de 3 vías, control de la caldera, de la producción de A.C.S. y de la bomba de circulación y programación semanal con 9 horarios preconfigurados y 4 horarios de libre programación, en instalaciones de calefacción, modelo Smatrix Move H X-157 Wired "UPONOR IBERIA", formado por centralita de control, sonda de temperatura de impulsión y sonda de temperatura exterior. (material) | 1 | 380 | 380.000 |
| mt38esu104d | Ud | Antena para conexión vía radio de la centralita de control con los termostatos, modelo SPI Smatrix Move PLUS A-155 "UPONOR IBERIA". (material) | 1 | 115 | 115.000 |
| mt38esu038d | Ud | Termostato digital programable, modelo Smatrix Wave T-168 RAL 9016, "UPONOR IBERIA", dimensiones 80x80x26,5 mm, con comunicación vía radio con la centralita y sensor de humedad. (material) | 1 | 160 | 160.000 |
| mo004 | h | Oficial 1ª calefactor. (mano de obra) | 0.218 | 22.74 | 4.957 |
| mo103 | h | Ayudante calefactor. (mano de obra) | 0.218 | 20.98 | 4.574 |
| % | % | Costes directos complementarios | 2 % | 664.531 | 13.291 |
|  |  | Costes directos |  |  | 677.822 |
